# Errichtung Feuerwehrgebäude
Angebotsaufforderung (GAEB 90, DA83)
Vergabenummer: FFW-VE-08
Ende der Zuschlagsfrist: 27.06.26
Währung: EUR
Auftraggeber: Stadt Wriezen, Freienwalder Str. 50, 16269 Wriezen

## Stahlbau
Datum: 02.04.25

*Hinweis*
1. Angaben zum Bauvorhaben

Name und Anschrift des Auftraggebers:
Stadt Wriezen, SG Bauverwaltung
16269 Wriezen
Freienwalder Str. 50

Beschreibung des Bauvorhabens:
Neubau eines Feuerwehrgebäudes
siehe Baubeschreibung

Mit der Sicherheits- und Gesundheitskoordination wurde
beauftragt:
Ingenieurbüro Blankenburg, Altenhofer Str. 66a, 16227
Eberswalde

Folgende Arbeiten sind im Rahmen dieser
Leistungsbeschreibung auszuführen:

- Stahlrahmenkonstruktion Fahrzeughalle
- Wandbekleidung mit Sandwichpaneele

Die von Dr.-Ing. Formazin & Partner mbB vorbereiteten
Ausführungszeichnungen werden zur Angebotsabgabe auf
der Vergabeplattform zur Verfügung gestellt.

2. Angaben zur Örtlichkeit

Anschrift der Baustelle:
16269 Wriezen OT Eichwerder
Eichwerder 29

3. Termine und Fristen

Vorgesehener Beginn der Arbeiten: 15.06. 2026

Geplante Dauer der Arbeiten: 04.09.2026

4. Angaben zur Baustelle

4.1. Baugrund

Art und Beschaffenheit der zu bearbeitenden Fläche:
Bodenklasse 1 bis 3

Art und Beschaffenheit vorhandener Einfassungen:
Zäune

Diese sind vor Beschädigung zu schützen, sofern nicht
im Leistungsverzeichnis deren Beseitigung vorgegeben
wird.

Art und Umfang des sich auf den zu bearbeitenden
Flächen befindenden Aufwuchses:
geringer Aufwuchs

Denkmalschutz:

Die Lage des zu bebauenden Grundstücks ist im Bereich
von vorhandenen Bodendenkmälern und in unmittelbarer
Nähe von Einzeldenkmälern.
Aus diesem Grund müssen die Erdarbeiten durch eine
archäologische Fachfirma begleitet werden.

4.2. Lage und Transportwege

Zufahrtmöglichkeiten über die L33 von und nach Wriezen

Aufgrund der direkten Lage zur Landesstraße 33 muss
permanent darauf geachtet werden, dass die Fahrbahn
weder verschmutzt noch beschädigt wird.
Die Bauarbeiten sind so auszuführen, dass die
Sicherheit und Leichtigkeit des Verkehrs nicht
beeinträchtigt werden.

4.3. Nachbarschaft und Umgebung

Im unmittelbaren Einflussbereich der Arbeiten sind
benachbarte Bauwerke vorhanden, die zu Wohnzwecken
dienen.

4.4. Sonstige Angaben zur Baustelle

Hindernisse im Erdreich: Medienzu- und Abgänge

5. Sonstige Angaben

Der Auftragnehmer hat dafür Sorge zu tragen, dass
während der Ausführung seiner Leistungen immer
mindestens ein fließend deutschsprechender Mitarbeiter
seiner Firma auf der Baustelle anwesend ist.

Zu den auf der Baustelle vorzuhaltenden
Ausführungsunterlagen zählt neben den Ausführungsplänen
auch eine Ausfertigung dieser Leistungsbeschreibung.

*Hinweis*
Neubau Feuerwehrgebäude
16269 Wriezen OT Eichwerder, Eichwerder 29

Errichtet wird ein Feuerwehrgebäude, welches in einer
Fahrzeughalle und einem zweigeschossigen Sozialtrakt
unterteilt wird.
Gegründet werden die Gebäude jeweils auf einer
Stahlbetonbodenplatte, die auf der Unterseite gedämmt
wird.
Die Tragkonstruktion der Fahrzeughalle wird als
Stahlrahmenkonstruktion ausgebildet. Die Dacheindeckung
erfolgt mit Trapezblechprofilen mit trittfester
Dämmung. Das Dach wird als Gründach mit einer PV-Anlage
ausgeführt.
Die Außenwände im Bereich der Fahrzeughalle werden mit
Sandwichelementen hergestellt. Der Sozialtrakt wird als
konventioneller Mauerwerksbau aus Porotonsteinen HLZ
ohne Füllung hergestellt.
Die Innenwände bestehen ebenfalls aus Porotonsteinen
bzw. Trockenbau.
Die Geschossdecken über dem EG und OG sowie die
Treppenanlage im Bereich des Sozialtraktes werden in
Stahlbeton-Elementendecke ausgeführt.
Der Boden in der Fahrzeughalle erhält einen
Verbundestrich, der anschließend mit einem Fliesenbelag
(Argelith) belegt wird. Im Sozialtrakt wird auf beiden
Etagen ein schwimmender Estrich auf Trittschalldämmung
verlegt. Der Gemeinschafts-und Abstellraum sowie das
Büro im 1. OG erhalten einen Vinyl-Bodenbelag. Alle
restlichen Räume, auch die Treppenanlage, erhalten
einen Fliesenbelag.
In den Außenwänden werden Kunststofffenster mit
Rollläden eingebaut. Bei den Türen der Fahrzeughalle
handelt es sich um Metall-Außentüren mit entsprechenden
Brandschutzanforderungen T 30. Bei allen weiteren
Innentüren handelt es sich um Holztüren.

*Hinweis*
Besondere Vertragsbedingungen
Ausführungsunterlagen (§ 3 Abs. 5 und 6 VOB/B)
Der Ausführung dürfen nur Unterlagen zugrunde gelegt
werden, die vom Auftraggeber als zur Ausführung
bestimmt gekennzeichnet sind.
Sämtliche Maße sind vom Auftragnehmer am Bau zu prüfen.
Der Auftragnehmer hat auf Verlangen des Auftraggebers
einen Baustelleneinrichtungsplan und ein
Geräteverzeichnis zu erstellen und dem Auftraggeber zu
übergeben.
Der Auftragnehmer hat auf Verlangen des Auftraggebers
einen Bauterminplan für seine Leistungen zu erstellen
und dem Auftraggeber zu übergeben.
Dieser Bauterminplan muss auf der Basis des vom
Auftraggeber vorgelegten Bauzeitenplans erstellt
werden.
Dieser Bauterminplan muss Abhängigkeiten zu
Vorleistungen anderer Gewerke berücksichtigen und -
sofern erforderlich - Trockenzeiten, Lieferzeiten und
dergleichen enthalten.
Werbung (§ 4 Abs. 1 VOB/B)
Werbung auf der Baustelle ist nur nach vorheriger
Zustimmung des Auftraggebers zulässig.
Umweltschutz (§ 4 Abs. 2 und 3 VOB/B)
Der Auftragnehmer hat zum Schutz der Umwelt, Landschaft
und Gewässer die durch die Arbeiten verursachten
Beeinträchtigungen auf das unvermeidliche Mindestmaß zu
beschränken.
Der Auftragnehmer hat behördliche Anordnungen oder
Ansprüche Dritter dem Auftraggeber unverzüglich
schriftlich mitzuteilen.
Benutzung von Lager- und Arbeitsplätzen (§ 4 Abs. 4
VOB/B)
Der Auftraggeber stellt dem Auftragnehmer die
notwendigen Lager- und Arbeitsplätze gemäß § 4 Abs. 4
VOB/B unentgeltlich zur Verfügung.
Benutzung von Zufahrtswegen und Anschlussgleisen (§ 4
Abs. 4 VOB/B)
Für die Benutzung von Zufahrtswegen gelten folgende
Einschränkungen:
Die Zu- und Abfahrt zur Baustelle /
Baustelleneinrichtung erfolgt über
16269 Wriezen, Eichwerder 29 (Zufahrt von der L33)

Benutzung von Wasser- und Energieanschlüssen (§ 4 Abs.
4 VOB/B)
Die Anschlussanlage für Energie und Wasser wird
bauseits gestellt.
Von den Kosten hierfür sowie für die Verbrauchskosten
trägt der Auftragnehmer einen Betrag von 1,0 % seiner
Bruttoschlussrechnungssumme
Dem Auftragnehmer verbleibt die Möglichkeit zur
Abrechnung nach dem tatsächlich entstandenen Aufwand;
die hierfür notwendigen Mess- und Zähleinrichtungen hat
der Auftragnehmer auf eigene Kosten zu stellen und
diese sowie den Verbrauch zu dokumentieren
Baureinigung und Abfallbeseitigung
Dem Auftragnehmer obliegt die Baureinigung nach
Abschnitt 4.1 der DIN 18299 (aktuelle Fassung) und der
einschlägigen gewerkespezifischen Allgemeinen
Technischen Vertragsbedingungen für Bauleistungen
(VOB/C). Kommt der AN dem innerhalb einer angemessenen,
ihm gesetzten Frist samt Kündigungsandrohung nicht
nach, ist der Auftraggeber zur Teilkündigung und
anschließenden Selbstbeseitigung auf Kosten des
Auftragnehmers berechtigt.
Dabei werden vom Auftraggeber die tatsächlich
entstandenen Kosten zugrunde gelegt.
Der Auftragnehmer trifft alle erforderlichen
Vorkehrungen, um Bau- und Abbruchabfälle nach den
geltenden Vorschriften getrennt zu erfassen und zu
halten sowie einer sachgerechten Entsorgung zuzuführen.
Die nach den abfallrechtlichen Bestimmungen zum
Nachweis einer ordnungsgemäßen Entsorgung
erforderlichen Erklärungen, Bestätigungen, Belege usw.
sind dem Auftraggeber vorzulegen.
Weitervergabe an Nachunternehmer
(§ 4 Abs. 8 VOB/B)
Der Auftragnehmer darf Leistungen nur an
Nachunternehmer übertragen, die fachkundig,
leistungsfähig und zuverlässig sind; dazu gehört auch,
dass sie ihren gesetzlichen Verpflichtungen zur Zahlung
von Steuern und Sozialabgaben nachgekommen sind und die
gewerberechtlichen Voraussetzungen erfüllen. Der
Auftragnehmer hat vor der beabsichtigten Übertragung
Art und Umfang der Leistungen sowie Name, Anschrift und
Berufsgenossenschaft (einschließlich Mitgliedsnummer)
des hierfür vorgesehenen Nachunternehmers dem
Auftraggeber schriftlich bekannt zu geben.
Beabsichtigt der Auftragnehmer Leistungen zu
übertragen, auf die sein Betrieb eingerichtet ist, hat
er vorher die schriftliche Zustimmung des Auftraggebers
gemäß § 4 Abs. 8 Nr. 1, Satz 2 VOB/B einzuholen.
Der Auftragnehmer muss sicherstellen, dass der
Nachunternehmer die ihm übertragenen Leistungen nicht
weitervergibt, es sei denn, der Auftraggeber hat zuvor
schriftlich zugestimmt.
Bei Verstößen des Auftragnehmers oder der von ihm
beauftragten Nachunternehmer gegen die sich aus dem
Vertrag ergebenden Bedingungen für die Beauftragung von
Nachunternehmern, hat der Auftragnehmer eine
Vertragsstrafe gemäß besonders anzufertigender Urkunde
zu zahlen.
Ausführung der Leistung
(§ 4 Abs. 10 VOB/B)
Für die Teile der Leistung, die durch die weitere
Ausführung der Prüfung und Feststellung entzogen
werden, wird die gemeinsame Feststellung auf der
Baustelle über deren Zustand, ihre Vertragsmäßigkeit
sowie deren Art und Umfang verlangt. Der Auftragnehmer
hat die gemeinsame Feststellung rechtzeitig zu
beantragen.
Ausführungsfristen (§ 5 VOB/B)
Beginn der Ausführung: 15.06.2026
Spätester Fertigstellungszeitpunkt ist der 04.09.2026
Vertragsstrafe (§ 11 VOB/B)
Der Auftraggeber ist berechtigt, für jeden Fall der vom
Auftragnehmer verschuldeten Überschreitung eines
einzelnen Termins (einer einzelnen Frist) als
Vertragsstrafe 0,1 % der Netto-Auftragssumme je Werktag
der Überschreitungszeit geltend zu machen, insgesamt
jedoch höchstens 5 % der Netto-Auftragssumme. Die
Vertragsstrafe für die nicht fristgerechte Erfüllung
kann neben dem Anspruch auf Erfüllung geltend gemacht
werden. Dem Auftragnehmer bleibt der Mitverursachungs-/
Mitverschuldenseinwand erhalten.
Die Vertragsstrafe ist spätestens bei der Abnahme
vorzubehalten und kann von der sich aus der
Schlussrechnung ergebenden noch offenen
Werklohnforderung des Auftragnehmers in Abzug gebracht
werden
Der Auftraggeber ist berechtigt, für jeden vom
Auftragnehmer auf der Baustelle eingesetzten
Schwarzarbeiter als Vertragsstrafe 0,1 % der Netto-
Auftragssumme je Werktag und Mann geltend zu machen,
insgesamt jedoch höchstens 5 % der Netto-Auftragssumme,
maximal aber 250.000,-EUR
Die Vertragsstrafe ist spätestens bei der Abnahme
vorzubehalten und kann von der sich aus der
Schlussrechnung ergebenden noch offenen
Werklohnforderung des Auftragnehmers in Abzug gebracht
werden
Wenn es sich bei dem Auftragnehmer um einen Kaufmann im
Sinne des Handelsgesetzbuches handelt und er aus Anlass
der Vergabe eine Abrede getroffen hat, die eine
unzulässige Wettbewerbsbeschränkung darstellt, hat er 3
% der Auftragssumme an den Auftraggeber zu zahlen.
Ansprüche auf einen höheren Schadensersatz bleiben
unberührt.
Wenn es sich bei dem Auftragnehmer um einen
Nichtkaufmann handelt und er aus Anlass der Vergabe
eine Abrede getroffen hat, die eine unzulässige
Wettbewerbsbeschränkung darstellt, hat er 3 % der
Auftragssumme an den Auftraggeber zu zahlen, es sei
denn, dass ein Schaden in anderer, niedrigerer Höhe
nachgewiesen wird.
Verteilung der Gefahr (§ 7 VOB/B),
Bauwesenversicherung
Vom Auftraggeber beigestellte Baustoffe hat der
Auftragnehmer gegen Diebstahl und andere Schäden zu
schützen
Der AG hat eine Bauwesenversicherung abgeschlossen,
welche die Leistungen des Auftragnehmers mit abdeckt.
Die Selbstbeteiligung beträgt 0,3 % der
Bruttoschlussrechnungssumme.
Haftung (§ 10 Abs. 2 VOB/B)
Der Auftragnehmer ist verpflichtet, eigenverantwortlich
alle notwendigen Sicherheitsvorkehrungen im eigenen
Leistungsbereich zu treffen, um Schäden von Personen
und Sachen innerhalb des Baugeländes und des
Baubereichs abzuwenden (Verkehrssicherungspflicht). Der
Auftragnehmer stellt den Auftraggeber im
Innenverhältnis von sämtlichen Schadensersatzansprüchen
aus schuldhafter Verkehrssicherungspflichtverletzung im
eigenen Leistungsbereich frei, insbesondere bei
etwaigen von ihm schuldhaft verursachten Schäden an
Nachbargebäuden oder -grundstücken (vgl. § 10 Abs. 2,
Satz 1, Halbsatz 2 VOB/B).
Der Auftragnehmer hat Bauunfälle, bei denen Personen-
oder Sachschäden entstanden sind, dem Auftraggeber
unverzüglich mitzuteilen.
Abnahme (§ 12 VOB/B)
Die Abnahme erfolgt förmlich unter Erstellung eines von
beiden Vertragspartnern zu unterzeichnenden Protokolls.
Die Abnahme ist innerhalb einer Frist von zwölf
Werktagen nach Fertigstellungsmeldung durch den
Auftragnehmer durchzuführen, wenn einer der
Vertragspartner die Vornahme der Abnahme verlangt.

Wenn sich die Vertragspartner über den Abnahmetermin
nicht einigen, wird dieser vom Auftraggeber unter
Beachtung einer ausreichenden und § 12 Abs. 1 VOB/B
beachtenden Frist festgesetzt und der Auftragnehmer
hierzu geladen.
Die Abnahme kann auch in Abwesenheit des Auftragnehmers
durchgeführt werden, wenn der Abnahmetermin vereinbart
war oder der Auftraggeber mit genügender Frist hierzu
geladen hatte. Das Ergebnis der Abnahme ist dem
Auftragnehmer dann alsbald mitzuteilen.
Die Abnahme kann wegen nicht vollständig erbrachter
Leistung oder wesentlicher Mängel verweigert werden.
Wird die Abnahme in dieser Weise verweigert, so hat der
Auftragnehmer dem Auftraggeber nach Leistungserbringung
oder Mängelbeseitigung wiederum schriftlich die
Fertigstellung mitzuteilen.
Mängelansprüche und deren Verjährung (§ 13 Abs. 1, 4
und 7 VOB/B)
Die Sachmängelhaftung bestimmt sich nach § 13 VOB/B.
Als Verjährungsfrist für Mängelansprüche wird generell
die Dauer von 5 Jahren, beginnend ab der Abnahme,
vereinbart. Diese Dauer der Gewährleistung wird
ausdrücklich auch vereinbart für wartungsrelevante
Teile, selbst wenn der Auftraggeber dem Auftragnehmer
die Wartung derselben nicht übertragen hat.
Abrechnung (§ 14 VOB/B)
Das Aufmaß wird von den Vertragspartnern gemeinsam
genommen und ist bei Einvernehmen anerkannte
Berechnungsgrundlage für die Abrechnung. Beiden
Vertragspartnern wird deshalb das Recht zum Bestreiten
des Aufmaßergebnisses nicht genommen.
Aus Abrechnungszeichnungen oder anderen
Aufmaßunterlagen müssen alle Maße, die zur Prüfung
einer Rechnung nötig sind, unmittelbar zu ersehen sein.
Die Originale der Aufmaßblätter, Wiegescheine und
ähnlicher Abrechnungsbelege erhält der Auftraggeber,
die Durchschriften der Auftragnehmer.
Bei Aufmaß und Abrechnung sind Längen und Flächen mit
zwei Stellen nach dem Komma, Rauminhalte und Gewichte
mit drei Stellen nach dem Komma zu berechnen.
Geldbeträge sind auf zwei Stellen nach dem Komma zu
runden.
Rechnungen sind ihrem Zweck nach als Abschlags-,
Teilschluss oder Schlussrechnung zu bezeichnen. Die
Abschlags- und Teilschlussrechnungen sind durchlaufend
zu nummerieren.
Alle Rechnungen sind an den Auftraggeber und an den
Architekten adressiert einzureichen.
Die notwendigen Rechnungsunterlagen (z.B.
Mengenberechnungen, Abrechnungszeichnungen,
Handskizzen) sind in 1 facher Ausfertigung den
Rechnungen beizufügen.
Die Rechnungen sind mit den Vertragspreisen ohne
Umsatzsteuer aufzuführen; der Umsatzsteuerbetrag ist am
Schluss der Rechnung mit dem Steuersatz einzusetzen,
der zum Zeitpunkt des Entstehens der Steuer, bei
Schlussrechnungen zum Zeitpunkt des Bewirkens der
Leistung gilt.
Beim Überschreiten von Vertragsfristen, die der
Auftragnehmer zu vertreten hat, wird die Differenz
zwischen dem aktuellen Umsatzsteuerbetrag und dem beim
Fristablauf maßgebenden Umsatzsteuerbetrag nicht
erstattet.
In jeder Rechnung sind Umfang und Wert aller bisherigen
Leistungen und die bereits erhaltenen Zahlungen mit
gesondertem Ausweis der darin enthaltenen
Umsatzsteuerbeträge anzugeben.
Der Auftragnehmer verpflichtet sich, jede vom
zuständigen Finanzamt vorgenommene Änderung in Bezug
auf eine vorgelegte Freistellungsbescheinigung ( 48b
EStG) dem Auftraggeber unverzüglich schriftlich
mitzuteilen.

Stundenlohnarbeiten (§ 15 VOB/B)
Für im Vertrag nicht vorgesehene Leistungen (Nachträge)
gilt § 2 Abs. 6 VOB/B. Für diese sind grundsätzlich
mengenbezogene Einheitspreise anzubieten. Eine
Abrechnung als Stundenlohnarbeiten ist nur nach
ausdrücklicher vorheriger Zustimmung des Auftraggebers
zulässig.
Bei Stundenlohnarbeiten gelten die vereinbarten
Verrechnungssätze unabhängig von der Anzahl der
geleisteten Stunden.
Der Auftragnehmer hat über Stundenlohnarbeiten
arbeitstäglich Stundenlohnzettel in zweifacher
Ausfertigung einzureichen. Diese müssen außer den
Angaben nach § 15 Abs. 3 VOB/B enthalten:
das Datum, die Bezeichnung des Ausführungsortes
innerhalb der Baustelle, die Art der Leistung, die
Namen der Arbeitskräfte und deren Berufs-, Lohn oder
Gehaltsgruppe, die geleisteten Arbeitsstunden je
Arbeitskraft, ggf. aufgegliedert nach Mehr-, Nacht-,
Sonntags- und Feiertagsarbeit, sowie nach im
Verrechnungssatz nicht enthaltenen Erschwernissen und
die Gerätekenngrößen.
Stundenlohnrechnungen müssen entsprechend den
Stundenlohnzetteln aufgegliedert werden.
Die Originale der Stundenlohnzettel behält der
Auftraggeber, die bescheinigten Durchschriften erhält
der Auftragnehmer.
Die Abzeichnung von Stundenlohnzetteln durch den
Auftraggeber oder den Bauleiter und die damit
verbundene Anerkenntniswirkung betreffen nur Art und
Umfang der erbrachten Leistung. Es bleibt die Prüfung
vorbehalten, ob es sich bei den bescheinigten Arbeiten
überhaupt um vergütungspflichtige Leistungen handelt
und ob diese dann auf Stundenlohn- oder
Einheitspreisbasis abzurechnen sind.
Zahlungen, Vorauszahlungen (§ 16 VOB/B)
Alle Zahlungen werden bargeldlos in Euro geleistet.
Als Tag der Zahlung gilt bei Überweisung von einem
Konto der Tag, an dem das Geldinstitut den ausführbaren
Zahlungsauftrag erhalten hat.
Die Zahlungsfrist ist gewahrt, wenn der Auftraggeber
innerhalb der Zahlungsfristen einen Verrechnungsscheck
per Post an den Auftragnehmer abgesandt hat.
Bei Arbeitsgemeinschaften werden Zahlungen mit
befreiender Wirkung für den Auftraggeber an den für die
Durchführung des Vertrages bevollmächtigten Vertreter
der Arbeitsgemeinschaft oder nach dessen schriftlicher
Weisung geleistet. Dies gilt auch nach Auflösung der
Arbeitsgemeinschaft.
Der Auftragnehmer erhält Abschlagszahlungen
entsprechend dem Bruttowert der jeweils durch prüfbare,
an den Auftraggeber und dem Architekten adressierte
Rechnung nachgewiesenen vertraglichen Leistungen
abzüglich eines 10%igen Einbehalts.
Das Bautagebuch ist der Schlussrechnung beizufügen.
Die Aufrechnung mit vom Auftraggeber bestrittenen
Gegenansprüchen des Auftragnehmers ist ausgeschlossen.
Sicherheitsleistung (§ 17 VOB/B)
Der Auftraggeber darf als Sicherheit für die
vertragsgemäße Erfüllung der Leistungen bis zur Abnahme
10 % der Bruttoauftragssumme (einschl. erteilter
Nachtragsaufträge) einbehalten.

Der Auftraggeber darf als Sicherheit für die
vertragsgemäße Erfüllung der Sachmängelansprüche auf
die Dauer von 5 Jahren zuzüglich der sich durch Hemmung
oder Neubeginn ergebenden Verlängerung, beginnend mit
der Abnahme der Bauleistung,
5 % der Bruttoschlussrechnungssumme einbehalten.
Abweichend vom § 13 VOB / B wird eine
Gewährleistungsfrist von 60 Monaten (5 Jahre)
vereinbart.
Der Einbehalt darf vom Arbeitnehmer gegen Übergabe
einer unbedingten, unbefristeten, unwiderruflichen
selbstschuldnerischen und hinterlegungsklauselfreien
Bürgschaft eines in der Europäischen Union zugelassenen
Kreditinstituts oder Kreditversicherers abgelöst
werden.
Änderung der Vertragspreise
Lohn- und Stoffpreisgleitklauseln (Material- und
Transportgleitklauseln) werden nicht vereinbart. Die
vereinbarten Preise sind - von § 2 Abs. 3 VOB/B und
sonst in der VOB/B vorgesehenen wie auch sich sonst
nach allgemeinen Rechtsgrundsätzen ergebenden
Preisänderungsmöglichkeiten abgesehen Festpreise.
Verträge mit ausländischen Auftragnehmern (§ 18 VOB/B)
Für die Auslegung des Vertrags ist ausschließlich der
in deutscher Sprache verfasste Wortlaut der
Vergabeunterlagen verbindlich.
Erklärungen und Verhandlungen erfolgen in deutscher
Sprache
Für die Regelung der vertraglichen und
außervertraglichen Beziehungen zwischen den
Vertragspartnern gilt ausschließlich das Recht der
Bundesrepublik Deutschland.

*Hinweis*
Zusätzliche Technische Vertragsbedingungen
Stahlbauarbeiten

1 Grundlagen
Für die Leistungen dieses Gewerks gelten die VOB Teil
C, insbesondere ATV DIN 18335 Stahlbauarbeiten, und die
Allgemein Anerkannten Regeln der Technik.

Ergänzend hierzu gelten die Regelwerke der nachstehend
genannten Herausgeber in der zum Zeitpunkt der
Ausführung gültigen Fassung als Grundlage von
Kalkulation und Arbeitsausführung:
AGI: Arbeitsgemeinschaft Industriebau e. V.,
bauforumstahl e. V.,
BFS: Bundesausschuss Farbe und Sachwertschutz e. V.,
Bundesverband Farbe Gestaltung Bautenschutz,
Bundesverband Korrosionsschutz e. V.,
BVM: Bundesverband Metall - Vereinigung Deutscher
Metallhandwerke,
DASt: Deutscher Ausschuss für Stahlbau,
DGUV: Deutsche Gesetzliche Unfallversicherung e. V.
DVS: Deutscher Verband für Schweißen und verwandte
Verfahren e. V.,
IFBS: Internationaler Verband für den Metallleichtbau
e. V.,
Institut Feuerverzinken GmbH, Industrieverband
Feuerverzinken e. V.,
ISER: Informationsstelle Edelstahl Rostfrei,
RAL: Deutsches Institut für Gütesicherung und
Kennzeichnung e. V.

2 Vorbereitung und Planung
Innerhalb von 10 Tagen nach Auftragserhalt, in jedem
Fall jedoch rechtzeitig vor Materialdisposition und
Ausführungsbeginn, wird der AN dem AG unaufgefordert
den Teil seiner späteren Dokumentation übergeben, aus
dem alle bauaufsichtlichen Zulassungen,
Prüfungszeugnisse, Einbaubedingungen und technischen
Eigenschaften der vom AN zum Einbau vorgesehenen
Produkte ersichtlich sind.

Der AN hat den AG auf die für die angebotenen
Leistungen erforderlichen bauseitigen Vorleistungen
rechtzeitig vor Ausführungsbeginn der an ihn
beauftragten Leistungen hinzuweisen.

Rechtzeitig vor Beginn der Ausführung seiner Arbeiten
hat der AN eigenverantwortlich vorgegebene Maße und
benannte Höhen auf Übereinstimmung mit am Bau
vorhandenen Meterrissen und erforderlichenfalls die
Maßgenauigkeit des Rohbodens durch Nivellement
festzustellen. Bei Überschreitung der Toleranzgrenzen,
insbesondere von Winkeltoleranzen, ist der Auftraggeber
unverzüglich zu verständigen.

Soweit Toleranzen aus Vorleistungen vom AN beseitigt
werden, erstellt der AN vor Beseitigung oder Ausgleich
der Toleranzen ein Aufmaß über diese Leistungen. Nach
Leistungserbringung ist die Abrechnung des Aufwands zur
Toleranzbeseitigung nicht mehr nachvollziehbar. Daher
wird der AN das diesbezügliche Aufmaß vom AG
rechtzeitig vor Arbeitsausführung als Grundlage seines
Vergütungsanspruchs prüfen lassen.

Der AN plant eigenverantwortlich seinen
baustelleninternen Arbeitsablauf. Hieraus folgernd sind
alle eventuellen bauablaufbedingten Aufwendungen für
Hebezeuge, Mobilkraneinsätze, Bauzwischenzustände,
Provisorien, Unterstützungen, Tragrüstungen (mit
Ausnahme von Traggerüsten der Klasse B nach DIN EN
12812), Lehren etc. integraler Leistungsbestandteil des
AN und werden nicht gesondert vergütet, soweit nicht in
Leistungspositionen ausdrücklich abweichend
beschrieben.

Soweit der AN wartungspflichtige Anlagen, Bauelemente
oder -leistungen ausführt, wird er unaufgefordert und
rechtzeitig vor Abnahme seiner Leistungen dem AG
Wartungsverträge vorlegen, die für die Dauer des
Gewährleistungszeitraums alle zur Erhaltung der
Gewährleistungsansprüche des AG erforderlichen
Leistungen enthalten, und um ggf. bestehende
bauaufsichtliche Anforderungen an regelmäßige Wartungen
und Prüfungen zu erfüllen.

Im Rahmen der Werkstatt- und Montageplanung erstellt
der AN prüffähige statische Berechnungen für alle
Konstruktionen und Verankerungen. Diese sind
rechtzeitig vor Ausführungsbeginn vom AN beim
Prüfingenieur einzureichen.

Ändert der AN vom AG vorgegebene Konstruktionen, so
trägt er die Kosten und die Koordinationsverpflichtung
für die von ihm verursachten Änderungen in der Statik
sowie für die Prüfung der Statik.

Der AN erstellt im Zuge seiner Werkstatt- und
Montageplanung prüffähige Befestigungsnachweise für
Fassaden, Dachtrapezbleche und ggf. Dachabdichtungen.
Er reicht diese zur Freigabe beim Prüfingenieur ein.

Soweit der AN Arbeiten an tragenden Bauteilen ausführt,
muss sein Betrieb für diese Arbeiten nach EN 1090-1
zertifiziert sein. Der AN übergibt den entsprechenden
Nachweis hierüber unaufgefordert innerhalb 10 Tagen
nach Auftragserhalt an den AG.

Alle erforderlichen konstruktiven Angaben, Stahlgüten
etc. für die Werkstatt- und Montageplanung hat der AN,
soweit diese nicht den beigefügten Unterlagen zu
entnehmen sind, eigenverantwortlich und unaufgefordert
zu erfragen bzw. bei AG-seitiger Vorgabe zu
plausibilisieren.

3 Ausführung und Konstruktion
3.1 Allgemeine Hinweise zur Ausführung und Konstruktion
Verzinkte Bleche müssen frei von Feuchtigkeit oder
Nässe bleiben, um die Bildung von Weißrost zu
vermeiden. Werden sie nicht innerhalb eines
Arbeitstages nach Anlieferung verarbeitet, sind sie
unter Dach zu lagern. Nässebeaufschlagte Bauteile
dürfen nicht vor Abtrocknung in unzugänglichen und/oder
dampfdichten Bereichen verbaut werden.

Der AN hat mit Angebotsabgabe, spätestens jedoch 5 Tage
nach der Auftragserteilung, die für die an ihn
beauftragten Arbeiten erforderlichen Schweißnachweise
seiner Mitarbeiter dem AG unaufgefordert vorzulegen.

Strahlmittelrückstände sind umgehend aus dem
Arbeitsraum wie auch aus den umliegenden Bereichen,
Poren, Fugen und dergleichen sowie von den Gerüstböden
zu entfernen. Metallspäne sind unmittelbar nach
Entstehung zu entfernen. Arbeiten mit dem
Trennschleifer sind in geringerer Entfernung als 5,00 m
von Glasscheiben oder Putzfassaden nicht zulässig.

3.2 Konstruktive Ausführung
Ein in die Zeichnungen eingetragenes und der Planung
zugrunde liegendes Ausführungsraster ist verbindlich
und darf ohne schriftliche Zustimmung des AGs nicht
verändert werden. Alle in den statischen Unterlagen
enthaltenen Maßangaben sind Mindestabmessungen.

Sollen Dachdichtungen um Kanten und Ecken geführt
werden, sind diese zu brechen (abzufasen). Bei
Dachtragwerken ist vom AN unaufgefordert mit dem AG zu
klären, ob und wo Sekurantensicherungen für spätere
Arbeiten über Dach erforderlich werden. Die dafür ggf.
erforderlichen Unterkonstruktionen sieht der AN nach
Erfordernis der Absturzsicherung vor.

Verbindungen sind nach Möglichkeit auf der Baustelle
geschraubt und nicht geschweißt herzustellen.
Erforderliche werkseitige Vorleistungen (z. B.
Bohrungen) sind im Zuge der Werkstatt- und
Montageplanung entsprechend vorzusehen und
herzustellen, sodass der Aufwand der Bearbeitung an
bereits korrosionsgeschützen Teilen minimiert wird.

Stahlkonstruktionen sind aus Walz- und Schweißprofilen
als Träger, Stützen, Aussteifungen, Windverbände usw.
zur Aufnahme von Böden, Decken und
Fassadenkonstruktionen herzustellen. Sämtliche
Einbauteile, wie Fuß- und Kopfplatten, Konsolen,
Stegplatten, Bohrungen, Befestigungsmittel,
Kleineisenteile, Schweißverbindungen, Knotenbleche,
Bolzen etc., sind in den Preis mit einzurechnen, da
diese nicht gesondert beschrieben sind, sofern nicht in
nachfolgenden Leistungspositionen abweichend
beschrieben.

Die Stahlkonstruktion ist so zu planen und auszuführen,
dass sie den brandschutztechnischen Anforderungen
genügt. Das Herstellen und Schließen von Öffnungen in
Massivbauteilen zur Verankerung oder Durchführung von
Stahlprofilen usw. ist einzurechnen.

3.3 Trapezblechprofile
Für Bekleidungen mit Trapezblechprofilen ist zu
beachten:
Falls aus der Planung oder der Leistungsbeschreibung
nicht ersichtlich, ist mit dem AG rechtzeitig vor
Materialdisposition abzusprechen, welcher
Oberflächenschutz erforderlich ist und welche Seite der
Trapezblechprofile wasserführend ist,
Eine Kranentladung darf nur mit Kantenschutzwinkeln und
Gurten erfolgen,
Für den Zeitraum der Lagerung sind die
Herstellervorschriften, insbesondere in Bezug auf die
Auflager und den Schutz der Beschichtung, einzuhalten.
Nicht innerhalb eines Arbeitstages verarbeitete
verzinkte Bleche sind unter Dach zu lagern,
Es sind vom AN statische Nachweise für alle Anschlüsse,
Abschlüsse, Aufkantungen und Durchbrüche sowie der
Nachweis der Schubfestigkeit zu erbringen,
Durchbrüche und Aussparungen sind werkseitig durch
Laser- oder Wasserstrahlschneiden herzustellen. Alle
Schnittkanten sind nachzubehandeln zur
Wiederherstellung eines Korrosionsschutzes.

3.4 Stahlleichtbau/Wärmedämmung
Der AN klärt rechtzeitig vor Ausführung alle
Erfordernisse aus Bauphysik und Schlagregendichtigkeit
und schlägt auf der Basis der AG-Erfordernisse die
Oberflächenvergütung der Leichtbauteile vor.
Stirnseiten kerngedämmter Bauteile sind prinzipiell
dampfdiffusionsdicht zu verschließen. Bei kalten,
durchlüfteten Konstruktionen sind alle Anschlüsse
regendicht, jedoch belüftet und hinterlüftet
auszuführen.

Bei wärmegedämmten Konstruktionen für später beheizte
Räume sind alle Anschlüsse wasser- und
dampfdiffusionsdicht auszuführen. Systeme und
Systemkomponenten, die herstellerseitg
dampfdiffusionsdichte Anschlüsse und Details bieten,
sind handwerklichen Ausführungen auf der Baustelle
vorzuziehen. Der AN berücksichtigt dies bei seiner
System- und Materialauswahl.

Für die Montage ist, sofern nicht an anderer Stelle
abweichend beschrieben, stets von verdeckter, in
untergeordneten Bereichen von kaum erkennbarer
Befestigung auszugehen. Alle Ausschnitte mit
Kantenlängen > 1,00 m sind unabhängig von der
Herstellerempfehlung mit Auswechselungen der
Unterkonstruktion oder Hilfsrahmen zu verstärken.

3.5 Material, Güte
Es ist mindestens Baustahl der Güte S 235 JR
vorzusehen, sofern keine höhere Stahlgüte erforderlich
ist.

Stahl- und Stahlverbundkonstruktionen sind mit einem
werkseitig aufgebrachten Korrosionsschutz zu liefern.
Dieser kann, sofern in den Planunterlagen keine anderen
Forderungen beschrieben sind, als Feuerverzinkung mit
einer Schichtdicke von mindestens 80 µm oder als
Anstrichsystem ausgeführt werden. Alle
Verbindungsmittel (Schrauben, Muttern usw.) sind
entsprechend feuerverzinkt zu verwenden.

Baustellenverbindungen, Fehlstellen und Beschädigungen
sind auf der Baustelle mit einem der Konstruktion und
der sonstigen Beschichtung entsprechenden
Korrosionsschutz zu versehen.

Stahlkonstruktionen sind im Innenbereich
korrosionsschutzgrundiert, im Außenbereich und in
Feucht- und Nassräumen mindestens feuerverzinkt,
auszuführen.

3.6 Oberflächen-/Korrosionsschutz
Bei vorgesehenen Brandschutzbeschichtungen ist die
Grundierung auf das vorgesehene nachfolgende
Brandschutz-Beschichtungssystem abzustimmen.

Für ggf. vom AN auszuführende Beschichtungen auf
feuerverzinkten Oberflächen muss die Haftung des
aufzubringenden Beschichtungsstoffes durch
entsprechende AN-seitige Untergrundvorbehandlung
sichergestellt werden.

Feuerverzinkte Teile sind nicht zu fetten, sondern
anderweitig (z. B. im Chromsäurebad) zu passivieren.

Schweißschlacken und Rauchniederschläge sind vor dem
Feuerverzinken zu beseitigen. Zinknasen dürfen nicht
abgeschlagen oder abgeschnitten werden, ein manuelles
Bearbeiten oder Abschmelzen ist jedoch zulässig und
ggf. notwendig. Ist Schweißen nur auf zinkfreiem
Untergrund zulässig, sind die Flanken auf einer Breite
von mindestens 10 mm vollständig von Zink zu befreien.

Bereiche und Oberflächen, die nach dem Zusammenbau
nicht erreichbar sind, müssen vor dem Zusammenbau mit
einem Korrosionsschutzsystem versehen werden. Wenn
jedoch Berührungsflächen von Stahlteilen untereinander
sowie mit anderen Baustoffen ungeschützt bleiben
sollen, müssen die Spalten vom AN gegen das Eindringen
von Feuchtigkeit abgesichert sein.

Die Schutzwirkung des Korrosionsschutzes von
Verbindungsmitteln muss der Schutzwirkung des
Korrosionsschutzes der verbundenen Bauteile
entsprechen.

Kontaktkorrosion durch Verbindungen unterschiedlicher
metallischer Oberflächen/Bauteile ist zwingend zu
vermeiden.Insoweit holt der AN rechtzeitig vor
Ausführungsbeginn beim AG Auskünfte über vorhandene
bzw. anzuschließende Bauteile und deren Materialität
ein.

3.7 Fugen/Anschlüsse/Einbauteile
Bei der Bemessung und Ausführung sind entsprechende
Lastreserven und zusätzliche Befestigungsmöglichkeiten
für spätere Nachinstallationen und Erweiterungen zu
berücksichtigen.

### Gewerk 01 Stahlbau

#### Titel 01.01 Baustelleneinrichtung

**01.01.0010 Baustelleneinrichtung**
Einrichten, Räumen der Baustelle,
Vorhalten der Einrichtung
für sämtliche in der Leistungsbeschreibung aufgeführten Leistungen.
Gerüste mit mehr als 2 m Arbeitsbühnenhöhe über
Fußboden oder Gelände werden
bauseits gestellt
Menge: 1,000 psch

**01.01.0020 Hebezeuge, Bereitstellung+Vorhaltung für Materialtransporte**
Hebezeuge wie z.B. Autokran mit Teleskopausleger
auf Baustelle anliefern,
bereitstellen und vorhalten, samt späterer Abfahrt,
Standgebühren sind in den Einheitspreis einzurechnen.
Für die Beschickung/Beräumung der Baustelle mit
Baumaterialien und aller anderen Materialtransporten
für die Ausführung der im Leistungsverzeichnis
beschriebenen Leistungen,
Die Hebezeuge sind nach örtlichen Bedingungen
und geplanten Lasten vom AN zu wählen.
Die Standzeiten sind über die gesamte Bauzeit nach
Erfordernis zu minimieren.

Gebäudeabmessung Stahlrahmen b/l: 12,91 / 12,49 m als
Achsmaß; Höhe bis 6,0 m
Menge: 1,000 psch

**01.01.0030 Personenauffangnetz, horizontal**
Personenauffangnetz im Bereich von Hallenbauten (System
"S"), liefern, liefern, horizontal spannen, vorhalten
über die geplante Bauzeit und nach Fertigstellung der
Arbeiten rückbauen. Netze an tragfähige Konstruktionen
mit einer max. Absturzhöhe vom 3,00 m (Randbereiche
2,00 m) befestigen.

Leistungsbestandteil
Aufbau
Abbau

Zweck: Personenauffangnetz
Vorleistung: Stahlbaustützen-/-riegelkonstruktion
Folgeleistung: Stahltrapezblech-Eindeckung
Ausführung: gem. DGUV Regel 101-011
Schutznetz: hochfestes Polypropylen nach EN  1263-1
Maschenweite: < 100 mm, knotenlos
Kordelstärke: 5 mm
Spannweite, max: 13,31 m
Einbauebene: ca. 5,99 m ü. OK Bodenplatte
Gebrauchsüberlassung: bis 12 Wochen (Grundeinsatzzeit)

Einbauort: unterhalb Dachfläche Fahrzeughalle
Menge: 165,000 m2

**01.01.0040 Personenauffangnetz, Gebrauchsüberlassung**
Verlängerung der Gebrauchsüberlassung für das
horizontale Personenauffangnetz über die 4-wöchige
Grundeinsatzzeit hinaus.

Gebrauchsüberlassung: ca. 5 Wochen
Menge: 825,000 m2Wo

**01.01.0050 Gelenkteleskopbühne, selbstfahrend**
Gelenkteleskopbühne als Arbeits- und Montagebühne, mit
seitlichen Auslegern, mit eigener Energieversorgung,
ohne Bedienung einschl. An- und Abfahrt.
Auf der Baustelle anliefern, bereitstellen und
vorhalten für die geplante Ausführungszeit, samt
späterer Abfahrt. Standgebühren sind in die
Einheitspreise einzurechnen.

Anforderung: selbstfahrend
Arbeitshöhe: mind. 7,0 m
Reichweite, seitlich: 15,00 m
Steigfähigkeit, max.: 20 %
Menge: 1,000 St

**01.01.0060 Gelenkteleskopbühne, selbstfahrend, Gebrauchsüberlassung**
Verlängerung der Gebrauchsüberlassung für die
Gelenkteleskopbühne über die Grundeinsatzzeit hinaus.
Abrechnung je Folgetag (d).
Menge: 10,000 d

#### Titel 01.02 Stahlrahmenkonstruktion Fahrzeughalle

*Hinweis*
geschweißte Stahlkonstruktion:
Die ausführenden Firmen müssen je nach
Schwierigkeitsgrad der anfallenden
Arbeiten den
 Großen Befähigungsnachweis nach DIN EN 1090
 Kleinen Befähigungsnachweis nach DIN EN 1090
nachweisen.

**01.02.0010 technische Vermessungsleistungen**
Ausführung der  technischer Vermessungsleistungen für
die Errichtung der Stahlbaukonstruktion
Menge: 1,000 psch

**01.02.0020 Werk- und Montageplanung**
Erstellen und Liefern einer prüffähigen Werk- und
Montageplanung anhand der Vorgaben aus der
Genehmigungsstatik,
für die Herstellung und Montage der nachfolgend
beschriebenen Stahlrahmenkonstruktion für die
Fahrzeughalle,
einschl. der statischen Nachweise der Verbindungsmittel
und Aufmaßleistungen
Menge: 1,000 psch

**01.02.0030 Stahlstütze, IPE 450, H=6,41 m**
Stahlstütze aus Profilstahl mit angeschweißter
Fußplatte mit Profildübeln und Kopfplatte nach Angaben
der Genehmigungsstatik und der zu erstellenden Werk-
und Montageplanung einschl. aller Anschlussstellen,
Stegplatten, Bohrungen, Verbindungsmitteln,
Schweißverbindungen etc. liefern und einbauen, incl.
Hilfskonstruktionen für Einbau

Stahlgüte: S235 JR (nach DIN EN 10027-1)
Profil: IPE 450
Stützenhöhe: 6,41 m
Fußplatte (l/b/t): 450/190/20 mm mit 2
Befestigungsbohrungen für M 16
Profildübel: HEA 100, Höhe 100 mm
Kopfplatte (l/b/t): 452/190/15 mm
Gesamtgewicht Stütze: ca. 0,539 t

Oberflächen:
Ausführung der Oberflächenvergütung  feuerverzinkt in C
2 nach DIN EN ISO 14713 Teil 1 und 2 der
Stahlkonstruktion in gesonderter Position

Stahlstützen herstellen, auf Baustelle und an Einbauort
transportieren, lot- und fluchtgerecht montieren,
Verankerung Fußplatte mit Schubdübel in gesonderter
Position

Einbauort:
Fahrzeughalle
Zeichnungsnr.: P 1, P 2, P 3, P 4, P 5, SR
Menge: 10,000 St

**01.02.0040 Giebelstütze, HEA 200**
Stahlstütze aus Profilstahl mit angeschweißter
Fußplatte mit Profildübel und Kopfplatte nach Angaben
des Tragwerkplaners einschl. aller Anschlussstellen,
Stegplatten, Bohrungen, Verbindungsmitteln,
Schweißverbindungen etc. liefern und einbauen

Stahlgüte: S235 JR (nach DIN EN 10027-1)
Profil: HEA 200
Stützenhöhe: 6,23 m innen und 6,04 m außen
Fußplatte (l/b/t): 190/210/20 mm mit 2
Befestigungsbohrungen für M16
Profildübel: HEA 100, Höhe 100 mm
Kopfplatte (l/b/t): 190/210/15 mm
Gesamtgewicht Stütze: ca. 0,270 t

Oberflächen:
Ausführung der Oberflächenvergütung  feuerverzinkt in C
2 nach DIN EN ISO 14713 Teil 1 und 2 der
Stahlkonstruktion in gesonderter Position

Stahlstützen herstellen, auf Baustelle und an Einbauort
transportieren, lot- und fluchtgerecht montieren,
einschl. aller notwendigen Fixierungen,
Verankerung Fußplatte mit Schubdübel in gesonderter
Position

Einbauort: Fahrzeughalle Einfahrt
Zeichnungsnr.: P 1, P 2, P 3, P 4, P 5, SR
Menge: 4,000 St

**01.02.0050 Giebelstütze; UEP 200**
Stahlstütze aus Profilstahl mit angeschweißter Fuß- und
Kopfplatte mit Profildübel nach Angaben des
Tragwerkplaners einschl. aller Anschlussstellen,
Stegplatten, Bohrungen, Verbindungsmitteln,
Schweißverbindungen etc. liefern und einbauen

Stahlgüte: S235 JR (nach DIN EN 10027-1)
Profil: UEP 200
Stützenhöhe: ca. 4,3 m
Fuß+ Kopfplatte (l/b/t): 200/100/15 mm mit 2
Befestigungsbohrungen für M16
Gesamtgewicht Stütze: ca. 0,20 t

Oberflächen:
Ausführung der Oberflächenvergütung  feuerverzinkt in C
2 nach DIN EN ISO 14713 Teil 1 und 2 der
Stahlkonstruktion in gesonderter Position

Stahlstützen herstellen, auf Baustelle und an Einbauort
transportieren, lot- und fluchtgerecht montieren,
einschl. aller notwendigen Fixierungen,

Einbauort: Fahrzeughalle Einfahrt
Zeichnungsnr.: P 1, P 2, P 3, P 4, P 5, SR
Menge: 2,000 St

**01.02.0060 Verankerung Stützenfüße**
Verankerung/Anschluss Stützenfuß / Fussplatte mit
Profildübel aus
Position 01.02.0030und 01.02.0040

Leistungsbestandteile
Einsetzen des am Stützenfuß montierten Profildübels
(HEA10) in bauseits vorbereitetes Einzelfundament mit
Aussparung,
Einfädeln der Stützen auf bauseitigen Zugankern, 2x M16
Verfüllen der Aussparung mit Beton C25/30, Abstand zu
den Außenseiten der Fundamentaussparung ca. 20 mm,
Betonbettung unter Fußplatte ca. 20 mm,
Einmessung, Höhenjustierung
Verschraubung Fußplatte mit Zuganker M16
Seitlicher Abgleich Mörtelbett unter 45° zur
Bodenplatte

Zweck: Lasteinleitung
Anforderung: nicht rostend unter Tausalzeinwirkung
Vorleistung: Stahlstütze mit Fußplatte und Schubdübel
Folgeleistung: endfertig

Einbauort: in Einzelfundamente,
 Zeichnungsnr.: P 1, P 2, P 3, P 4, P 5, SR
Menge: 14,000 St

**01.02.0070 Sockel-Riegel UPE 400**
Liefern und Einbau Sockelriegel UPE 400,

Einbau nach Verlegung der Abdichtungsbahn oberhalb der
Bodenplatte,
Befestigt seitlich an Stützen IPE 450 und HEA 200 mit
jeweils innenseitigen 2 Befestigungswinkeln und 4
Verschraubungen durch Verschraubung an den Flanschen
der UPE-Profile / Anbauseite,
mit ausgeschnittenen Stegflächen der UPE-Profile über
die Profilhöhe auf 9 cm Breite  im Anschlußbereich an
die Stützen, Einbau bündig mit Stützenaußenkante

Stahlgüte: S235 JR (nach DIN EN 10027-1)
Profil: UPE 400

Stützenabstände bis ca. 3,17 m,
Einzellängen gemäß Werk- und Montageplanung

Oberflächen:
Ausführung der Oberflächenvergütung  feuerverzinkt in C
2 nach DIN EN ISO 14713 Teil 1 und 2 der
Stahlkonstruktion in gesonderter Position

Anzahl: 11 Stück
Gewicht Anschlußprofile bis ca. 230 kg
Menge: 31,000 m

**01.02.0080 Luftdichter Anschluß Sockelprofil an Bodenplatte**
Lieferung und Einbau vorkomprimiertes Fugenband für
Herstellung eines luftdichten Anschlußes des
Sockelprofils auf Abdichtungslage der Bodenplatte
24 lfd. m x 2 (2-streifiger Einbau)

Fugenbreite: 1 cm ab OK Abdichtung
Menge: 48,000 lfm

**01.02.0090 Profilbalken; IPE 450**
Lieferung und Einbau der Stahl-Dachbinder des
Stahlrahmens,als Auflagerkonstruktion für
Trapezblecheindeckung der Dachkonstruktion, inkl. aller
Verbindungsmittel

Trägeranschluss im Traufbereich an IPE 450 mit Steg-
und Futterplatte, im Firstbereich als Verbindung über
zweireihigen Stirnplattenstoß, gem. Statik,
einschl. Stirnplatten, Stegstreifen und Futterplatten
an den Trägerenden,
einschl. insgesamt 12 Bohrungen durch Stirnplatte am
First und an Traufe für geschraubte Montage,
je 4 Bohrungen durch Futterplatte

Dachform: Satteldach
Dachneigungswinkel recht/links: 3°

Einbauhöhe First: 6,36 m über Bodenplatte
Einbauhöhe Traufe: 6,005 m über Bodenplatte
Einzellänge Querriegel ca. 5,97 m,
Güte: S235 JR
Trägerprofile: IPE 450
Stirnplatte an Traufe: b/t/h = 491/190/35 mm
Stirnplatte am First: b/t/h = 471/190/30 mm
Stegblech Rahmenknoten: b/t/h = 2x 386/365/15 mm
Kopfplatte Rahmenknoten: b/t/h = 190/436/15 mm
Futterplatte an Traufe b/t/h: 2x 404/66/15 mm
Stegstreifen: b/t/h = 2x 421/90/15 mm
Verbindungsmittel: Schrauben Edelstahl, M27

Gesamtgewicht Querriegel:  ca. 0,667 t

Oberfläche aller sichtbaren Stahlbauteile feuerverzinkt
,
Vergütung in gesonderter Position

komplett liefern sowie im Gefälle und fluchtgerecht
montieren,

Ausführungsort:
Fahrzeughalle Stahl-Dachbinder
Zeichnungsnr.: P 1, P 2, P 3, P 4, P 5, SR
Menge: 10,000 St

**01.02.0100 Profilbalken, IPE 240, Traufe**
Profilbalken, IPE 240,
einschl. beidseitig geschraubte Montage von je 2
Befestigungswinkeln, inkl. Bohrungen und
Verbindungsmittel, nach Angaben der Genehmigungsstatik
und Werk- und Montageplänen;
oberer Flansch im Anschluß an IPE 450 für
flächenbündigen Anbau abgetrennt,
Einbauhöhe Profil: ca. 5,95 m über OK Bodenplatte,
5,825 m ü. OKFF
Einzellänge Längsriegel ca. 3,15 m,
Güte: S235 JR
Trägerprofile: IPE 240
beidseitige Befestigungswinkel: WPE 80x8 mm,
Stegblech: b/t/h = 386/365/15 mm

Oberfläche der gesamten Konstruktion: feuerverzinkt;
Vergütung in gesonderter Position

Gesamtgewicht Profilbalken:  ca. 136 kg

Stahlträger herstellen, auf Baustelle und an Einbauort
transportieren, Montage waagerecht um 3° geneigt,
einschl. aller notwendigen Fixierungen einbauen

Ausführungsort:
Fahrzeughalle,Längsriegel Traufe
Zeichnungsnr.: P 1, P 2, P 3, P 4, P 5, SR
Menge: 8,000 St

**01.02.0110 Profilbalken, IPE 240, Dach, Längsaussteifung**
Profilbalken, IPE 240,
einschl. beidseitig geschraubte Montage von je 2
Befestigungswinkeln, inkl. Bohrungen und
Verbindungsmittel, nach Angaben der Genehmigungsstatik
und Werk- und Montageplänen;
oberer Flansch im Anschluß an IPE 450 für
flächenbündigen Anbau abgetrennt,

Einbauhöhe Profil: ca. 5,95 m über OK Bodenplatte,
5,825 m ü. OKFF
Einzellänge Längsriegel ca. 3,15 m,
Güte: S235 JR
Trägerprofile: IPE 240
Befestigungswinkel: 80x8 mm
Oberfläche der gesamten Konstruktion: feuerverzinkt;
Vergütung in gesonderter Position

Gesamtgewicht Profilbalken:  ca. 116 kg

Stahlträger herstellen, auf Baustelle und an Einbauort
transportieren, Montage waagerecht um 3° geneigt,
einschl. aller notwendigen Fixierungen einbauen,

Ausführungsort:
Fahrzeughalle,Längsriegel Dachkonstruktion
Menge: 16,000 St

**01.02.0120 Profilbalken UPE 160; Fußpunkt Fenster**
Lieferung und Montage von Profilbalken, UPE 160,

einschl. beidseitig geschweißter Montage von
Stirnplatten, inkl. Bohrungen und Verbindungsmittel,

Einbauhöhe Profil: 1,74 m über OK Bodenplatte, 1,615 m
ü. OKFF
Einzellänge Querriegel ca. 3,15 m,
Güte: S235 JR
Trägerprofile: UPE 160
Stirnplatte: b/t/h = 160/70/15 mm
Oberfläche der gesamten Konstruktion: feuerverzinkt;
Vergütung in gesonderter Position

Gesamtgewicht Profilbalken:  ca. 83 kg

Ausführungsort:
Fahrzeughalle,unterer Fensteranschlag
Menge: 2,000 St

**01.02.0130 Profilbalken UPE 160; oberer Toranschlag**
Lieferung und Montage von Profilbalken, UPE 160,
einschl. beidseitig geschweißter Montage von
Stirnplatten, inkl. Bohrungen und Verbindungsmittel,

Einbauhöhe Profil: 4,78 m über OK Bodenplatte, 4,655 m
ü. OKFF
Einzellänge Querriegel ca. 3,67 m,
Güte: S235 JR
Trägerprofile: IPE 160
Stirnplatte: b/t/h = 160/70/15 mm
Oberfläche der gesamten Konstruktion: feuerverzinkt;
Vergütung in gesonderter Position

Gesamtgewicht Profilbalken:  ca. 90 kg

Ausführungsort:
Fahrzeughalle,Sturzprofil der Sektionaltore
Menge: 2,000 St

**01.02.0140 Profilbalken UPE 160; Fensteranschluss Sturz**
Lieferung und Montage von Profilbalken, UPE 160,
einschl. beidseitig geschweißter Montage von
Stirnplatten, inkl. Bohrungen und Verbindungsmittel,

Einbauhöhe Profil: 5,92 m über OK Bodenplatte
Einzellänge Querriegel ca. 3,15 m
Güte: S235 JR
Trägerprofile: UPE 160
Stirnplatte: b/t/h = 160/70/15 mm
Oberfläche der gesamten Konstruktion: feuerverzinkt;
Vergütung in gesonderter Position

Gesamtgewicht Profilbalken:  ca. 65 kg

Ausführungsort:
Fahrzeughalle,oberer Fensteranschlag
Menge: 2,000 St

**01.02.0150 Profilbalken UPE 160; seitl. Fensteranschluss**
Lieferung und Montage von Profilbalken, UPE 160,
einschl. beidseitig geschweißter Montage von
Stirnplatten, inkl. Bohrungen und Verbindungsmittel,

Einbauhöhe Profil: 1,74 m bis 5,76 m über OK
Bodenplatte
Einzellänge Längsriegel: ca. . 4,02 m
Güte: S235 JR
Trägerprofile: UPE 160
Stirnplatte: b/t/h = 160/70/15 mm
Oberfläche der gesamten Konstruktion: feuerverzinkt;
Vergütung in gesonderter Position

Gesamtgewicht Profilbalken:  ca. 80 kg

Ausführungsort:
Fahrzeughalle,unterer Fensteranschlag
Menge: 4,000 St

**01.02.0160 UK Sandwichpaneel an Eckstützen, Stahlwinkel**
Lieferung und geschweißte Montage ungleichschenkliger
Winkelstahl
als Unterkonstruktion für die Montage der Sandwich-
Wandpaneele im Eckbereich,
gem. Ausführungszeichnungen

Profilmaße (b/t): 100/65/7 mm
Profilhöhe: ca. 6,18 cm, ab OK Bodenplatte bis UK
Kopfplatte
Oberfläche: feuerverzinkt, Abrechnung in gesonderter
Position

Gesamtgewicht Winkelstahl: ca. 54 kg

Einbauort: auf der Innenseite des außen liegenden
Flansch vom IPE 450, an beiden Eckstützen
Menge: 2,000 St

**01.02.0170 Distanzstück für Attikastützen an Traufe, IPE 450**
Distanzstück für Attikastützen zum Ausgleich der
Trapezblechhöhe für die Schaffung einer durchgehenden
Ebene für die Dampfsperre,
mit Kopf- und Fußplatte,
einschl. aller Anschlussstellen, Bohrungen,
Verbindungsmitteln, Schweißverbindungen etc.
liefern und einbauen

Profil: IPE 450
Profilhöhe: 80 mm
Kopf- und Fußplatte: 450 x 190 x 10 mm
Gesamthöhe: 100 mm
Anzahl: 10 Stück
Oberfläche: feuerverzinkt, Abrechnung in gesonderter
Position

Gesamtgewicht Winkelstahl: ca. 10 kg

Einbauort: an Traufseiten, unter Attikastützen
Menge: 10,000 St

**01.02.0180 Distanzstück für Attikastützen an Ortgang, HEA 180**
Distanzstück für Attikastützen zum Ausgleich der
Trapezblechhöhe für die Schaffung einer durchgehenden
Ebene für die Dampfsperre,
mit Kopf- und Fußplatte,
einschl. aller Anschlussstellen, Bohrungen,
Verbindungsmitteln, Schweißverbindungen etc.
liefern und einbauen

Profil: HEA 180
Profilhöhe: 80 mm
Kopf- und Fußplatte: 200 x 190 x 10 mm
Gesamthöhe: 100 mm
Anzahl: 4 Stück
Oberfläche: feuerverzinkt, Abrechnung in gesonderter
Position

Gesamtgewicht Winkelstahl: ca. 5 kg

Einbauort: an Ortgang, unter Attikastützen
Menge: 4,000 St

**01.02.0190 Attikastütze, Traufe, 1/2 IPE 450**
Lieferung und Montage von Stahlprofil, 1/2 IPE 450,
einschl. geschweißter Montage von Fußplatte, inkl.
Bohrungen und Verbindungsmittel,

Einbauhöhe Profil: ca. 6,16 m über OK Bodenplatte,
6,035 m ü. OKFF
Einzellänge an Traufe: ca. 72,5 cm,
Güte: S235 JR
Trägerprofile: 1/2 IPE 450
Fußplatte: b/t/h = 225/190/10-20 mm, keilförmige
Ausbildung,

Oberfläche der gesamten Konstruktion: feuerverzinkt;
Vergütung in gesonderter Position

Gesamtgewicht Profilstütze: ca. 35 kg

Stahlträger herstellen, auf Baustelle und an Einbauort
transportieren, Montage lotrecht einschl. aller
notwendigen Fixierungen,
Einbau Profilstütze über durchgezogener Dampfsperre auf
Trapezblech

Ausführungsort:
Fahrzeughalle,Attikastützen Dachkonstruktion an
Traufseiten
Menge: 10,000 St

**01.02.0200 Attikastützen Ortgang, am First, 1/2 HEA 180**
Lieferung und Montage von Stahlprofil, 1/2 HEA 180,
einschl. geschweißter Montage von Fußplatte, inkl.
Bohrungen und Verbindungsmittel,

Einbauhöhe Profil: ca. 6,491 m über OK Bodenplatte,
6,366 m ü. OKFF
Einzellänge Ortgang beidseitig vom First: 43,5 cm,
Güte: S235 JR
Trägerprofile: 1/2 HEA 180
Fußplatte: b/t/h = 180/86/10-20 mm, keilförmige
Ausbildung

Oberfläche der gesamten Konstruktion: feuerverzinkt;
Vergütung in gesonderter Position

Gesamtgewicht Profilstütze: ca. 20 kg

Stahlträger herstellen, auf Baustelle und an Einbauort
transportieren, Montage lotrecht einschl. aller
notwendigen Fixierungen,
Einbau Profilstütze über durchgezogener Dampfsperre auf
Trapezblech

Ausführungsort:
Fahrzeughalle,Attikastützen am Ortgang, beidseitig am
First
Menge: 2,000 St

**01.02.0210 Attikastütze Ortgang,an Traufe, 1/2 HEA 180**
Lieferung und Montage von Stahlprofil, 1/2 HEA 200,
einschl. geschweißter Montage von Fußplatten, inkl.
Bohrungen und Verbindungsmittel,

Einbauhöhe Profil: ca. 6,306 m über OK Bodenplatte,
6,181 m ü. OKFF
Einzellänge am Ortgang: 63,0 cm,
Güte: S235 JR
Trägerprofile: 1/2 HEA 180
Fußplatte: b/t/h = 180/86/10-20 mm, keilförmige
Ausbildung

Oberfläche der gesamten Konstruktion: feuerverzinkt;
Vergütung in gesonderter Position

Gesamtgewicht Profilstütze: ca. 27 kg

Stahlträger herstellen, auf Baustelle und an Einbauort
transportieren, Montage lotrecht einschl. aller
notwendigen Fixierungen,
Einbau Profilstütze über durchgezogener Dampfsperre auf
Trapezblech

Ausführungsort:
Fahrzeughalle,Attikastützen am Ortgang, zwischen First
und Traufverlängerung
Menge: 2,000 St

**01.02.0220 UK Sandwichpaneel an Eckstützen der Attika, Stahlwinkel**
Lieferung und geschweißte Montage ungleichschenkliger
Winkelstahl an Profilverlängerung der Attikaecken,
als Unterkonstruktion für die Montage der Attika-
Wandverkleidung mit Sandwichpaneelen,
gem. Ausführungszeichnungen

Profilmaße (b/t): 100/65/7 mm
Profilhöhe: ca. 82,4 cm
Oberfläche: feuerverzinkt

Gesamtgewicht Winkelstahl: ca. 10 kg

Einbauort: auf der Innenseite des außen liegenden
Flansch vom 1/2 IPE 450, an beiden Eckstützen der
Attika
Menge: 2,000 St

**01.02.0230 Querriegel UPE 200,in Attika-Traufe zur Bekleidungsbefestigung**
Lieferung und Montage von Querriegeln zwischen den
Profilverlängerungen an Attika-Traufe, IPE 200,
einschl. beidseitig geschweißter Montage von
Befestigungswinkel, inkl. Bohrungen und
Verbindungsmittel,

Einbauhöhe Profil: ca. 7,0 über OK Bodenplatte
Einzellänge Querriegel bis ca. 3,17 m,
Güte: S235 JR
Trägerprofile: UPE 200
Befestigungswinkel: b/t/h = 100/65/7 mm, Länge 100 mm
Oberfläche der gesamten Konstruktion: feuerverzinkt;
Vergütung in gesonderter Position

Anzahl: 16 Stück
je Attikafeld 2 Stück
Einzellänge ca 3,1 m
Gesamtgewicht Querbalken:  ca. 83 kg

Ausführungsort:
Fahrzeughalle, Attika an Traufen, zur Dachseite
Menge: 50,000 lfm

**01.02.0240 Querriegel WPE 100/65/7, in Attika-Ortgang zur Bekleidungsbefestigung**
Lieferung und Montage von Querriegeln zwischen den
Profilverlängerungen an Attika-Ortgang, WPE 100/65/7 mm
,
einschl. beidseitig geschweißter Montage von
Befestigungswinkel, inkl. Bohrungen und
Verbindungsmittel,

Einbauhöhe Profil: ca. 7,0 über OK Bodenplatte
Einzellänge Querriegel bis ca. 3,77 m,
Güte: S235 JR
Trägerprofile: WPE 100/65/7
Befestigungswinkel: b/t/h = 100/65/7 mm, Länge 50 mm
Oberfläche der gesamten Konstruktion: feuerverzinkt;
Vergütung in gesonderter Position

Anzahl: 10 Stück
Einzellängen: 4 x 3,7 m, 4 x  2 m, 2 x 1,5 m
je Attikafeld 2 Stück

Gesamtgewicht Querbalken: bis ca. 37 kg

Ausführungsort:
Fahrzeughalle, Attika am Ortgang, zur Dachseite
Menge: 26,000 lfm

**01.02.0250 Zulage Stahlbauteile, feuerverzinkt, R30**
Herstellung der Feuerverzinkung aller Stahlbauteile als
metallischer Überzug, bestehend aus Feuerverzinkung
(Stückverzinkung), gem. DIN EN ISO 1461,
incl. der erforderlichen An- und Abfahrten, sowie
Transportkosten

Zweck: Korrosionsschutz, Brandschutz R30
Stahlgüte: S235JR
Korrosivitätskategorie: C2, DIN EN ISO 14713-1 Tab. 2

tragende feuerverzinkte  Metall- und Stahlbauteile im
bauaufsichlich geregelten Bereich gelten die
Nachforderungen der DASt-Richtlinie 022 und 027
anzuwenden,
alle
Menge: 20,000 t

**01.02.0260 Stahl-Wandaussteifung, Zugstange RD 18**
Lieferung und Montage einer Stahl-Wandaussteifung als
Windverband, bestehend aus Anschweißplatten, Rundstahl,
Anschlussplatte, Spannschloss

Material aller Konstruktionsteile: S235 JR mit APZ 3.1
Oberflächengüte: feuerverzinkt
Stützenabstand: 3,12 m
Systemlänge: ca. 6,59 m
Rundstahldurchmesser: 18 mm
Spannschloss: M18, gem. DIN 1480
Anschlussplatte: b/l/t: 60/150/10 mm
Bohrung Anschlussplatte: 20 mm, Achsabstand zur
Vorderkante der Anschlussplatte mind. 30 mm,
Rundstahl ist in die Anschlussplatte eingeschweißt;
Einbindelänge mind. 60 mm

vor Montage sind alle Maße am Bau zu prüfen

Einbauort:
Fahrzeughalle, beidseitig im ersten Feld der
Längsseiten, siehe Ausführungszeichnung
Menge: 8,000 St

**01.02.0270 Stahl-Dachaussteifung, Zugstange RD 20**
Lieferung und Montage einer Stahl-Dachaussteifung als
Windverband, bestehend aus Anschweißplatten, Rundstahl,
Anschlussplatte, Spannschloss, einschl.
Schweißarbeiten, Bohrungen und Verbindungsmittel

Material aller Konstruktionsteile: S235 JR mit APZ 3.1
Oberflächengüte: feuerverzinkt
Trägernabstand: ca. 3,20 m
Systemlänge: ca. 6,59 m
Rundstahldurchmesser: 20 mm
Spannschloss: M22, gem. DIN 1480
Anschlussplatte: b/l/t: 60/150/10 mm
Bohrung Anschlussplatte: 22 mm, Achsabstand zur
Vorderkante der Anschlussplatte mind. 30 mm,
Rundstahl ist in die Anschlussplatte eingeschweißt;
Einbindelänge mind. 60 mm

vor Montage sind alle Maße am Bau zu prüfen

Einbauort:
Fahrzeughalle, beidseitig im ersten Feld der
Längsseiten, siehe Ausführungszeichnung
Menge: 16,000 St

#### Titel 01.03 Sandwichpaneele, Wand

*Hinweis*
Vorgefertigte Wandtafeln, Deckentafeln, Dachtafeln,
Trapezbleche, Kassetten u.s.w., müssen aus Werken
stammen, die einer Überwachung unterliegen.
Der zuständigen Bauaufsichtsbehörde ist nachzuweisen,
dass ein Überwachungsvertrag besteht.
Die Ausbildung und Verankerung ist nach den
entsprechenden Vorschriften und Zulassungsbescheiden
vorzusehen und nach der Wahl des Fabrikats von der
Lieferfirma nachzuweisen.

**01.03.0010 technische Vermesserleistungen**
Ausführung der  technischer Vermessungsleistungen für
die Errichtung der Wandkonstruktion
Menge: 1,000 St

**01.03.0020 Werk- und Montageplanung**
Diese Position beinhaltet:
- Übergabe der technischen Daten- und Produktblätter
  an den Architekten
- Erstellung der Werk- und Montageplanung, einschl. der
erforderlichen statischen Nachweise, auch der
Verbindungsmittel
- Vorlage der Werk- und Montageplanung beim Architekt
- Freigabe der Werk- und Montageplanung durch Architekt
für alle nachfolgenden Positionen der
Sandwichkonstruktion

Bei der Werk- und Montageplanung sind die maßgebenden
Normen und Regelwerke, sowie die Angaben in der Statik
und dem Wärmeschutzgutachten zu beachten.

Der AN legt 24 Kalendertage nach Auftragserteilung die
WMP zur Freigabe durch den Architekten vor.

Ein Aufmaß ist vor Ort (in Abhängigkeit des
Bautenstands) und auf Grundlage der Architektenpläne zu
erstellen.

Der Unternehmer hat mind. 10 Werktage vor Montagebeginn
die Vorleistung am Bau zu prüfen. Die Ergebnisse sind
protokollarisch der BL zu übermitteln.

Die Maße in den Plänen / im LV dienen als Richtwerte.
Menge: 1,000 psch

**01.03.0030 Auflagerprofil zur vertikalen Fugenausbildung**
Auflagerprofil  zur Lagesicherung und Befestigung der
Fugenabdeckprofile der Sandwichelemente liefern und
einbauen,
an Stützen- und Attikakonstruktion mittig und
außermittig am Sozialgebäude auf Stahlstütze genietet

Oberflächen:
Ausführung der Oberflächenvergütung  feuerverzinkt in C
2 nach DIN EN ISO 14713 Teil 1 und 2 der
Stahlkonstruktion
Menge: 90,000 m

**01.03.0040 Sandwichelementwand, d=140mm**
Lieferung und Montage von Stahl-Sandwichpaneelen als
Fassade, bauaufsichtlich zugelassen, bestehend aus
einer äußeren und inneren Stahl-Deckschale und einem
wärmedämmenden, nicht brennbaren Mineralwolle-
Dämmstoffkern, konstruktiv schubfest miteinander
verbunden,
Verlegung und Montage an vorhandene Stahlstützen gem.
Hersteller-und Systemangaben, Längsstöße werkseitig mit
Dichtungsprofile innen und außen, Befestigung mit
bauaufsichtlich zugelassenen Befestigungsmitteln,
verdeckt im Stoßbereich gem.
Herstellerrichtlinien/Statik, inkl. aller
erforderlichen Dicht- und Befestigungsmaterialien für
luftdichte Ausführung, Ausgleich von Rohbautoleranzen,
inkl. Schutz der Sandwichpaneele (Transport, Lagerung,
Montage) durch Folien sowie Entfernen und Entsorgung im
Zuge der Montage,

Deckschale außen: glatt oder mikroliniert
Deckschale innen: Herstellerstandard
Elementdicke: 140 mm
WLG: 030
Brandverhalten: A2-s1, d0, gem. EN 13501-1
Oberfläche: beidseitig
bandverzinkt/kunststoffbeschichtet
Innenseite: DU 10-15 mµ bzw. Herstellerangaben
Außenseite: SP 25 mµ bzw. Herstellerangaben
Farbton Innen+Außenseite: gemäß Standardfarbtonkarte
RAL (hellgrau)
Verlegung waagerecht
Untergrund: IPE 450 und HEA 200
Stützenabstand: bis 3,77 m
Gebäudehöhe: bis ca. 7,25 m ü. OKG

Angebotenes Fabrikat:  '...' (vom Bieter einzutragen)
Menge: 290,000 m2

**01.03.0050 zweifarbige Sandwichelementwandfläche**
Lieferung und Montage von Stahl-Sandwichpaneelen als
Fassade, bauaufsichtlich zugelassen, bestehend aus
einer äußeren und inneren Stahl-Deckschale und einem
wärmedämmenden, nicht brennbaren Mineralwolle-
Dämmstoffkern, konstruktiv schubfest miteinander
verbunden,
Verlegung und Montage an vorhandene Stahlstützen gem.
Hersteller-und Systemangaben, Längsstöße werkseitig mit
Dichtungsprofile innen und außen, Befestigung mit
bauaufsichtlich zugelassenen Befestigungsmitteln,
verdeckt im Stoßbereich gem.
Herstellerrichtlinien/Statik, inkl. aller
erforderlichen Dicht- und Befestigungsmaterialien,
Ausgleich von Rohbautoleranzen, inkl. Schutz der
Sandwichpaneele (Transport, Lagerung, Montage) durch
Folien sowie Entfernen und Entsorgung im Zuge der
Montage

siehe Vorposition

Farbton Innen+Außenseite: gemäß Standardfarbtonkarte
RAL (mittelgrau)
Ausführung in Farbton mittelgrau
Menge: 40,000 m2

**01.03.0060 Zulage Sonderlackierung**
Zulage zur Vorpos. 01.03.0040
für Sonderlackierung der Außenflächen außerhalb der
Standard RAL-Farbtöne
Menge: 40,000 m2

**01.03.0070 Eckausbildung mit Profilen, außen**
Eckausbildung einer Außenecke mit systemkonformen
Außeneckenprofilen liefern und ausführen,
einschl. aller Nebenleistungen und Versiegelungen,
offene vertikale Fugen mit Dämmstoff A1 ausstopfen,
incl. luftdichtem Bauteilanschluß
Profilfarbe im Farbton der Wandpaneele

Gebäudehöhe: bis ca. 7,25 m ü. OKG
Anzahl: 2 Stück
Einbauort: Fahrzeughalle
Menge: 14,500 m

**01.03.0080 vertikale Plattenstöße mit Profilen**
Vertikalen Plattenstöße mit systemkonformen
Abdeckungsprofilen (Lisene) mit Fugenleiste und
Dichtlippe liefern und einbauen,
incl. luftdichtem Bauteilanschluß
Profilbreite bis ca. 160 mm,
einschl. aller Nebenleistungen und Versiegelungen,
offene vertikale Fugen mit Dämmstoff A1 ausstopfen,
Profilfarbe im Farbton der Wandpaneele

Gebäudehöhe: bis ca. 7,25 m ü. OKG
Anzahl: 2 Stück
Einbauort: Fahrzeughalle
Menge: 50,000 m

**01.03.0090 vertikaler Anschluß an Sozialgebäude**
Vertikalen Anschlusses an massiven Sozialgebäudebereich
mit systemkonformen Abdeckungsprofilen (Lisene) mit
Fugenleiste und Dichtlippe liefern und einbauen,
incl. luftdichtem Bauteilanschluß
Profilbreite bis ca. 160 mm,
einschl. aller Nebenleistungen und Versiegelungen,
offene vertikale Fugen mit Dämmstoff A1 ausstopfen,
Profilfarbe im Farbton der Wandpaneele

Gebäudehöhe: bis ca. 7,25 m ü. OKG
Anzahl: 2 Anschlussfugen
Einbauort: Fahrzeughalle/Sozialbereich
Menge: 20,000 lfm

**01.03.0100 seitlicher Fenster-/Türabschluss Sandwichelementwand**
Seitlicher Tür-/Tor- und Fensterabschluss bei
Horizontalverlegung Sandwichelementwand, mit
systemkonformen Abdeckprofilen, Befestigungswinkeln und
Horizontalverwahrungen liefern und einbauen,
incl. luftdichtem Bauteilanschluß
Einbau der Fenster und Türelemente raumseitig hinter
der Paneelebene,
passend zur Abdeckung der Plattenstöße,
einschl. aller Nebenleistungen und Versiegelungen,
offene Anschlußfugen mit Dämmstoff A1 ausstopfen,
Profilfarbe im Farbton der Wandpaneele

Fensterhöhe: 4 m
Torhöhe: 4,5 m
Anzahl Öffnungen: 4 Stück
Einbauort: Fahrzeughalle
Menge: 34,000 lfm

**01.03.0110 oberer Fenster- und Torabschluss**
oberer Tür-/Tor- und Fensterabschluss bei
Horizontalverlegung Sandwichelementwand, mit
systemkonformen Abdeckprofilen, Befestigungswinkeln und
Horizontalverwahrungen, Abtropfprofil,
Einbau der Fenster und Türelemente raumseitig hinter
der Paneelebene liefern und einbauen,
incl. luftdichtem Bauteilanschluß
passend zur Abdeckung der Plattenstöße,
einschl. aller Nebenleistungen und Versiegelungen,
offene Anschlußfugen mit Dämmstoff A1 ausstopfen,
Profilfarbe im Farbton der Wandpaneele

Fensterbreite: 3,4 m
Torbreite: 3,5 m
Anzahl Öffnungen: 4 Stück
Einbauort: Fahrzeughalle
Menge: 14,000 lfm

**01.03.0120 Fensterbank**
Fensterbankabschluss bei Horizontalverlegung
Sandwichelementwand, mit systemkonformen Alu-
Fensterbankprofil, Befestigungswinkeln und
Horizontalverwahrungen liefern und einbauen,
incl. luftdichtem Bauteilanschluß,
Einbau der Fensterelemente raumseitig hinter der
Paneelebene,
passend zur Abdeckung der Plattenstöße,
einschl. aller Nebenleistungen und Versiegelungen,
offene Anschlußfugen mit Dämmstoff A1 ausstopfen,
Profilfarbe im Farbton der Wandpaneele

Fensterbreite: 3,4 m
Anzahl Öffnungen: 2 Stück
Einbauort: Fahrzeughalle
Menge: 8,000 lfm

**01.03.0130 Sockelausbildung Sandwichelementwand**
Fußpunktausbildung mit systemkonformen Sockel- und
Tropfprofilen, für eine Horizontalverlegung der
Sandwichelementwand liefern und einbauen,
incl. luftdichtem Bauteilanschluß,
einschl. aller Verbindungs- und Abdichtungsmaterialien

Ausführungsort:
Fahrzeughalle Sockelbereich, Übergang Einzel- und
Streifenfundamente zur Wandbekleidung
Menge: 40,000 m

**01.03.0140 Attikaausbildung Sandwichelementwand**
Attikaausbildung mit Horizontalverlegung der
Sandwichelementwand und Abdeckblech liefern und
einbauen,
incl. luftdichtem Bauteilanschluß.

Leistungsbestandteil
Hochführen der Elementewand in Attikahöhe
Befestigung an Attikastützen 1/2 IPE 450 und 1/2 HEA
180

Höhe der Attika ab Traufe: bis ca. 85,5 cm
Höhe Attika über OK BP: ca. 7,035 m

Ausführung wie in Pos. 01.03.0020 beschrieben
Menge: 40,000 m

**01.03.0150 Zuschnitt von Sandwichelementen**
Längen- und höhenmäßige Anpassung von Sandwichplatten
gemäß Vorgaben des Herstellers
Menge: 165,000 m

#### Titel 01.04 Trapezblech, Dach

**01.04.0010 technische Vermesserleistungen**
Ausführung der  technischer Vermessungsleistungen für
die Errichtung der Dachkonstruktion
Menge: 1,000 St

**01.04.0020 Werk- und Montageplanung**
Diese Position beinhaltet:
- Übergabe der technischen Daten- und Produktblätter
  an den Architekten
- Erstellung der Werk- und Montageplanung, einschl. der
erforderlichen statischen Nachweise, auch der
Verbindungsmittel
- Vorlage der Werk- und Montageplanung beim Architekt
- Freigabe der Werk- und Montageplanung durch Architekt
für alle nachfolgenden Positionen der
Sandwichkonstruktion

Bei der Werk- und Montageplanung sind die maßgebenden
Normen und Regelwerke, sowie die Angaben in der Statik
und dem Wärmeschutzgutachten zu beachten.

Der AN legt 24 Kalendertage nach Auftragserteilung die
WMP zur Freigabe durch den Architekten vor.

Ein Aufmaß ist vor Ort (in Abhängigkeit des
Bautenstands) und auf Grundlage der Architektenpläne zu
erstellen.

Der Unternehmer hat mind. 10 Werktage vor Montagebeginn
die Vorleistung am Bau zu prüfen. Die Ergebnisse sind
protokollarisch der BL zu übermitteln.

Die Maße in den Plänen / im LV dienen als Richtwerte.
Menge: 1,000 psch

**01.04.0030 Trapezprofil, 100/275 - 1.50**
Stahltrapezprofile nach DIN EN 1090
als Tragschale für ein oberseitig wärmegedämmtes,
unbelüftetes Dach,
güteüberwacht,
liefern und nach den Fachregeln des IFBS
auf vorhandener Unterkonstruktion aus 'IPE 450 und IPE
240'
in Positivlage (untenliegende Längsstoßüberdeckung)
montieren, einschl. Lieferung aller nach statischer
Berechnung
erforderlicher bauaufsichtlich zugelassener
Verbindungselemente mit Dichtscheibe,
Befestigung in jedem anliegenden Gurt,
Verbindungselemente: nichtrostend gem.
Verwendbarkeitsnachweis Z-14.4-407,

einschl. aller erforderlichen Dichtbänder und
Dichtscheiben zur Herstellung der notwendigen
Luftdichtigkeit,

Trapezprofil Typ: Hacierco TP 100/275
Hersteller: ArcelorMittal oder glw.

Mindeststahlgüte S320 GD+Z nach DIN EN 10346
Profilhöhe: 100 mm
Rippenbreite: 275 mm
Baubreite der Profiltafeln: 825 mm
Maximale Länge der Profiltafeln in [m]: '6,455
Nennblechdicke / Gewicht: 1,50 mm / 0,182 kN/m²

Korrosionsschutzsystem:
verzinkt ZM120 nach DIN EN 10346 / abZ Z-30.11-61
und zusätzlich mit organischer Beschichtung:

Oberseite (zur Dämmung, F1/P/A)
[ ] HAIRPLUS (Polyester 25 µm)

Farbton: 'weiß'

Unterseite (Raumseite, F2/N/B)

Polyester 25 µm

Farbton: 'weiß'

Schnittkanten oder Kratzer sind mit Reparaturfarbe oder
Klarlack zu versiegeln.

Einbauort:
Dachfläche der Fahrzeughalle

Angebotenes Fabrikat:  '...' (vom Bieter einzutragen)
Menge: 170,000 m2

**01.04.0040 Firstblech außen**
Firstblech aus bandverzinktem Stahlblech oder
Zinkblech, einschließlich Befestigungsmittel,
zur Überdeckung des Firststosses der Trapezblechplatten
,
als Unterlage für Abdichtungsbahn,
liefern und montieren.

Anzahl der Kantungen: 1
Zuschnitt: bis 1000 mm
Winkel am First [°]: '174'
Nennblechdicke: 1,00 mm

Ausführungsort:
First Fahrzeughalle
Menge: 13,000 m

**01.04.0050 Dach-Wand-Anschluss Ortgangattika**
Dach-Wand-Anschluss längs zur Spannrichtung der
Trapezbleche,
aus bandverzinktem Stahlblech oder Zinkblech,
einschließlich der erforderlichen Dichtbänder und
Verbindungsmittel,
liefern und montieren.

Kantteil Typ: Dach-Wand-Anschluss
Anzahl der Kantungen: 2

Nennblechdicke: 1,00 mm
Zuschnitt: bis 800 mm

Ausführungsort:
Dach Fahrzeughalle, Übergang Trapezblech zur Attika am
Ortgang
Menge: 14,000 m

**01.04.0060 Dach-Wand-Anschluss Sozialgebäude**
Dach-Wand-Anschluss längs zur Spannrichtung der
Trapezbleche,
aus bandverzinktem Stahlblech oder Zinkblech,
einschließlich der erforderlichen Dichtbänder und
Verbindungsmittel,
liefern und montieren.

Kantteil Typ: Dach-Wand-Anschluss
Anzahl der Kantungen: 2

Nennblechdicke: 1,00 mm
Zuschnitt: bis 800 mm

Ausführungsort:
Dach Fahrzeughalle, Übergang Trapezblech zum
Sozialgebäudeanbau
Menge: 14,000 m

**01.04.0070 Dach-Wand-Anschluss Traufe**
Dach-Wand-Anschluss quer zur Spannrichtung der
Trapezbleche, an Traufe
aus bandverzinktem Stahlblech, einschließlich der
erforderlichen Dichtbänder und Verbindungsmittel,
liefern und montieren.

Kantteil Typ: Dach-Wand-Anschluss
Anzahl der Kantungen: 2

Nennblechdicke: 1,00 mm
Zuschnitt: bis 600 mm

Ausführungsort:
Dach Fahrzeughalle, Übergang Trapezblech zur Attika an
Traufe
Menge: 30,000 m

**01.04.0080 Vorbereitung Stahltrapezblech**
Trapezbleche abfegen.und alle losen Teile entfernen.
Kontrollieren, ob die Fläche und die aufgehenden
Bauteile
bezüglich Zustand und Material als Untergrund für die
Abdichtungsarbeiten geeignet sind.
Hervorstehende Teile ggf. entfernen. Anfallenden Schutt
entsorgen inkl. aller Transport- und Entsorgungskosten.
Menge: 150,000 m2

**01.04.0090 Oberflächenvorbehandlung**
Liefern und Aufbringen eines Oberflächenprimers zur
anschließenden Verlegung der Dampfbremse

Leitprodukt: FG35-Grundierung o. glw.

Material:
lösemittelbasierte Grundierung,
schnelle Trocknungszeit von ca. 35 min.,
aus synthetischen Kautschuk mit Harzen
Verarbeitung:
Auftrag mit Rolle oder im Sprühverfahren

Angebotenes Fabrikat:  '...' (vom Bieter einzutragen)
Menge: 230,000 m2

**01.04.0100 Dampfsperre auf Trapezbleche**
Liefern und Verlegen einer kaltselbstklebenden
Dampfsperrbahn,
bestehend aus verstärkten Aluminiumverbund mit
selbstklebender Unterseite und abziehbarer Trennfolie,
Dampfsperrbahn begehbar und durchtrittsicher

Leitprodukt: ALUTRIX 600 o. glw.

Untergrund: Trapezblechprofile, Stahlstützen IPE 450,
Wandverkleidung aus Sandwichpaneelen
Materialstärke: 0,6 mm
Gewicht ca. 700 g/m²

Verlegung oberhalb der Trapezblechprofile, Hochführen
der Dampfsperrbahn an der Innenseite der
Attikaverkleidung aus Sandwichpaneelen und über Attika
auf Holzbohle

Angebotenes Fabrikat:  '...' (vom Bieter einzutragen)
Menge: 230,000 m2

**01.04.0110 Rohrdurchführungen für TGA-Einbauten, DN 250**
Herstellen einer Dachdurchdringung DN 250, kreisrund,
für Hüllrohr d= 245 mm, Lage gem. Angaben durch HLS,
in Trapezblechbekleidung, einschl. Blechausschnitte mit
Stichsäge, Korrosionsschutz der Schnittkanten,
Abdichtung mit geeignetem Fugendichtstoff gem.
Herstellerrichtlinien

Ausführungsort:
Dach Fahrzeughalle für Abgasabsauganlage
Menge: 2,000 St

**01.04.0120 Bauzeitliche Regenwasserableitung**
Maßnahmen zur bauzeitlichen Regenwasserableitung unter
Verwendung der Dampfsperrlage als bauzeitliche
Abdichtungslage bis zur Ausführung der Dachaufbauten
Menge: 1,000 psch

#### Titel 01.05 Sonstiges

**01.05.0010 Luftdichte Anschlüsse**
Herstellung von luftdichten Bauteilanschlüssen im Dach-
und Wandbereich mit spritzbarer Dichtmasse gemäß
Herstellervorgaben

Angebotenes Fabrikat:  '...' (vom Bieter einzutragen)
Menge: 150,000 m

**01.05.0020 Luftdichte Anschlüsse**
Herstellung von luftdichten Bauteilanschlüssen im Dach-
und Wandbereich mit vorkomprimierten Dichtbändern
Menge: 100,000 lfm

#### Titel 01.06 Stundenlohnarbeiten

**01.06.0010 Stundenlohnarbeiten Meister**
Stundenlohnarbeiten durch Arbeitskräfte auf Anordnung
des AG ausführen.
Verrechnungssatz für die jeweilige Arbeitskraft umfasst
sämtliche Aufwendungen wie Lohn- und Gehaltskosten,
Lohn- und Gehaltsnebenkosten, Zuschläge, lohngebundene
und lohnabhängige Kosten, sonstige Sozialkosten,
Gemeinkosten, Wagnis und Gewinn.
Zuschläge für Nacht-, Sonntags- und Feiertagsarbeit
werden gesondert vergütet.
Meister/Fachbauleiter
Menge: 1,000 h

**01.06.0020 Stundenlohnarbeiten Facharbeiter**
Stundenlohnarbeiten für Vorarbeiter, Facharbeiter und
Gleichgestellte (z.B. Spezialbaufacharbeiter,
Baufacharbeiter, Obermonteure, Monteure, Gesellen,
Maschinenführer, Fahrer und ähnliche Fachkräfte).
Leistung
nach besonderer Anordnung der Bauüberwachung.
Anmeldung und Nachweis gemäß VOB/B.
Menge: 1,000 h

**01.06.0030 Stundenlohnarbeiten Hilfsarbeiter**
Stundenlohnarbeiten für Werker, Helfer und
Gleichgestellte
(z.B. Baufachwerker, Helfer, Hilfsmonteure, Ungelernte,
Angelernte). Leistung nach besonderer Anordnung der
Bauüberwachung. Anmeldung und Nachweis gemäß VOB/B.
Menge: 1,000 h

USt %: 19,00
